# Panneau de panneau sandwich à languette et rainure

- Propriété du fichier: CYPE INGENIEROS, S.A.
- Format: FIEBDC-3/2002
- Devise: EUR
- Coûts indirects: 3.00 %
- Frais généraux: 13.00 %
- Bénéfice: 6.00 %
- TVA: 20.00 %

**EUF030** m² Panneau de panneau sandwich à languette et rainure, Ondutherm H10+A30+FAN13 "ONDULINE", constitué de: face supérieure de planche d'aggloméré hydrofuge de 10 mm d'épaisseur, noyau isolant de mousse de polystyrène extrudé de 30 mm d'épaisseur et face inférieure de frise en sapin naturel de 13 mm d'épaisseur, fixé mécaniquement sur support continu en bois; pour les formes de pente de la toiture inclinée. Comprend tire-fonds "ONDULINE", pour fixation sur un support en bois; mastic en polyuréthane, Onduflex 300 (300 cm³) "ONDULINE", pour le scellage des joints entre panneaux; la membrane autoadhésive autoprotégée Ondufilm "ONDULINE", pour le scellage des joints.
Panneau de panneau sandwich à languette et rainure, Ondutherm H10+A30+FAN13 "ONDULINE", constitué de: face supérieure de planche d'aggloméré hydrofuge de 10 mm d'épaisseur, noyau isolant de mousse de polystyrène extrudé de 30 mm d'épaisseur et face inférieure de frise en sapin naturel de 13 mm d'épaisseur, fixé mécaniquement sur support continu en bois; pour les formes de pente de la toiture inclinée. Comprend tire-fonds "ONDULINE", pour fixation sur un support en bois; mastic en polyuréthane, Onduflex 300 (300 cm³) "ONDULINE", pour le scellage des joints entre panneaux; la membrane autoadhésive autoprotégée Ondufilm "ONDULINE", pour le scellage des joints.
Inclut: Implantation. Découpe des pièces. Mise en place des panneaux qui forment le panneau. Fixation mécanique des pièces au support. Scellage des joints et des liaisons.
Critère de métré de projet: Surface du versant mesurée en grandeur réelle, selon documentation graphique du Projet.
Critère de mesure de l'ouvrage: On mesurera, en grandeur réelle, la surface réellement exécutée selon les spécifications du Projet.

| Code | U | Désignation | Quantité | Prix | Montant |
|---|---|---|---|---|---|
| mt13pso010daa | m² | Panneau sandwich à languette et rainure, Ondutherm H10+A30+FAN13 "ONDULINE", constitué de: face supérieure de planche d'aggloméré hydrofuge de 10 mm d'épaisseur, noyau isolant de mousse de polystyrène extrudé de 30 mm d'épaisseur et face inférieure de frise en sapin naturel de 13 mm d'épaisseur. (matériau) | 1.100 | 32.51 | 35.76 |
| mt13lpo037a | U | Tire-fond "ONDULINE", de 120 mm de longueur, pour fixation sur un support en bois. (matériau) | 5.000 | 0.12 | 0.60 |
| mt13bto020b | m | Membrane autoadhésive autoprotégée Ondufilm "ONDULINE", pour le scellage des joints. (matériau) | 1.000 | 3.42 | 3.42 |
| mt13bto025a | U | Mastic en polyuréthane, Onduflex 300 (300 cm³) "ONDULINE", pour le scellage des joints entre panneaux. (matériau) | 0.250 | 5.76 | 1.44 |
| mo017 | h | Compagnon professionnel III/CP2 menuisier bois. (main-d'œuvre) | 0.221 | 25.11 | 5.55 |
| mo058 | h | Ouvrier professionnel II/OP menuisier bois. (main-d'œuvre) | 0.221 | 22.10 | 4.88 |
| % | % | Coûts directs complémentaires | 2 % | 51.65 | 1.03 |
|  |  | Coûts directs |  |  | 52.68 |
